# Gymnasium Gröbenzell Erweiterung
Angebotsaufforderung (GAEB DA XML 3.2, DA83)
Projekt: 21-19LV
Währung: EUR
Vergabeart: Verhandlungsverfahren
Auftraggeber: Landkreis Fürstenfeldbruck, Münchner Straße 32, 82256 Fürstenfeldbruck; DV-Nummer: 313; Vergabenummer: 313
Erstellt mit: BECHMANN AVA 2023.80/ GXML Toolbox V3.3 R20210630, BECHMANN AVA 2023.80, 18.12.2025

## Zusätzlicher Text
Leistungsverzeichnis für

Malerarbeiten

Bauvorhaben
  Projekt-Nr. 21-19LV
  Gymnasium Gröbenzell Erweiterung

  ,
Bauherr
  Landkreis Fürstenfeldbruck
  Münchner Straße 32
  82256 Fürstenfeldbruck

Arbeitsbeginn  Angebotsabgabe
00:00:00  00:00:00

Abgabeort

Angebotssumme
  ungeprüft  geprüft

Netto  ..............................................................

MwSt  ..............................................................

Brutto ..............................................................

..............................................................................................
Datum, Stempel, Unterschrift

## 313 Malerarbeiten
Datum: 18.12.2025

*Hinweis: Allgemeine Vorschriften und Angaben*

*Hinweis: 1. Baustellenordnung*
1. Baustellenordnung

1.  Die Inhalte des Sicherheits- und Gesundheitsschutzplanes und der Unterlage für spätere Arbeiten sind umzusetzen.

2.  Der Auftragnehmer ist als Arbeitgeber oder Selbständiger im Sinne der Baustellenverordnung verpflichtet, die gesetzlichen Arbeitnehmerschutzbestimmungen einzuhalten.

3.  Werden Einrichtungen mitbenutzt, so sind diese auf offensichtliche Mängel zu prüfen. Vorhandene Mängel sind dem Koordinator mitzuteilen.

4.  Werden Einrichtungen, die dem Schutz der Arbeitnehmer dienen, aus arbeitstechnischen Gründen entfernt, so sind vom Unternehmen, das die Einrichtungen entfernt, entsprechend wirksame Schutzmaßnahmen zu ergreifen. Nach Beendigung der Arbeiten ist der ursprüngliche Zustand wiederherzustellen.

5.  Es ist strikt verboten, Maßnahmen/Einrichtungen, die zum Fernhalten von Unbefugten dienen, zu entfernen.

6.  Ergeben sich im Zuge des Bauablaufes Gefahren für Dritte, mit denen nicht gerechnet wurde, so sind entsprechende Maßnahmen im Einvernehmen mit dem Koordinator festzulegen.

7.  Sind Änderungen bzw. Erweiterungen gegenüber den Festlegungen des Sicherheits- und Gesundheitsschutzplanes bzw. der Unterlage für spätere Arbeiten erforderlich, so ist dies dem Koordinator vor Ausführung mitzuteilen.

8.  Die Arbeitnehmer sind mit der erforderlichen persönlichen Schutzausrüstung auszustatten. Dabei sind Schutzhelme (z.B. im Schwenkbereich des Kranes) Gehörschutz (z.B. in der Nähe von Abbruchhämmern) und filtrierende Halbmasken (Staubschutz) auch dann unentgeltlich bereitzuhalten und einzusetzen, wenn die Ursache für den Einsatz nicht durch eigene Arbeiten bedingt ist.

9.  Lagerungen haben derart zu erfolgen, dass daraus keine Gefährdung für die eigenen Arbeitnehmer und die Arbeitnehmer anderer Arbeitgeber bzw. von Selbständigen erfolgt.

10.  Jedes Unternehmen ist dafür verantwortlich, dass durch regelmäßiges Entfernen des von den eigenen Arbeiten herrührenden Abfalls die Ordnung auf der Baustelle aufrechterhalten wird.

11.  Im gesamten Gebäude ist das Rauchen dauerhaft untersagt. Ebenso ist der Konsum von Alkohol während der Arbeitszeit im Gebäude sowie im gesamten Baustellenbereich nicht gestattet. Die Durchführung von Arbeitspausen (Brotzeit,  mittags etc.) sowie Nahrungsaufnahme ist ebenfalls im Gebäude nicht möglich. Hierzu sind vom AN entsprechende Einrichtungen vorzusehen.

12.  Wird im Zuge der Ausführung ein gefährlicher Arbeitsstoff eingesetzt, so ist dies rechtzeitig vor dem Einsatz des Arbeitsstoffes dem Koordinator mitzuteilen, wenn daraus eine Gefahr (z. B. Explosion, Brand, gesundheitsschädliche Atmosphäre) für Arbeitnehmer anderer Arbeitgeber bzw. für Selbständige im Sinne der Baustellenverordnung entsteht.

13.  Kleingerüste wie Bockgerüste und Behelfsgerüste sind für die Dauer der eigenen Arbeiten ohne gesonderte Vergütung beizustellen.

13.  Die genannte Ansprechperson ist vom Auftragnehmer beauftragt, für die Weiterleitung der Informationen des Koordinators im Unternehmen zu sorgen.

14.  Die Ansprechperson nimmt nach Erfordernis an den Koordinationsbesprechungen teil.

15.  Für die anzubietenden Arbeiten ist vor der Ausführung eine Gefährdungsanalyse in schriftlicher Form vorzulegen und mit dem Sicherheitskoordinator und der Bauleitung zu besprechen. Daraus ist für den Bauablauf eine Arbeitsanweisung zu erstellen, die in schriftlicher Form vorliegen muss. Die Mitarbeiter sind entsprechend dieser Arbeitsanweisung einzuweisen und das eigene Aufsichtspersonal hat die Einhaltung der Arbeitsanweisung dauerhaft zu überwachen.

16.  Das Nichteinhalten der Baustellenordnung kann dazu führen, dass die betroffenen Personen bzw. Firmen von der Baustelle verwiesen werden. Die entsprechenden Regelungen der VOB kommen zur Anwendung.

17.  Jeder einzelne Handwerker, der auf der Baustelle eingesetzt wird, muss eine Verpflichtungserklärung nach dem Verpflichtungsgesetz unterzeichnen.

*Hinweis: 2. Baubeschreibung*
2. Baubeschreibung

Am Gymnasium Gröbenzell an der
Wildmoosstrasse 34 in 82194 Gröbenzell
werden folgende Baumaßnahmen durchgeführt:

Abbruch

Abbruch des bestehenden eingeschossigen Lehrerzimmerbereichs
(Baujahr ca. ca. 1982 und Erweiterung ca. 1997)
inkl. des darauf befindlichen Lüftungsgeräts der Bestandsaula
inkl. dazugehörige Freianlagen mit Fahrradparkplätzen,  Überdachungen
inkl. Bäumen, Pflaster- und Asphaltbelags etc.
Die Grundfläche des Lehrerzimmerbereichs beträgt ca. 330 m2
Der Lehrerzimmerbereich liegt im Norden des Schulgeländes.

Erweiterung Bauteil C

Es wird ein Erweiterungsbau auf der durch den Abbruch frei gewordenen Fläche im Norden mit zwei Geschossen und folgenden Kennwerten errichtet:

Geschossfläche ca. 2.600 m2
Grundfläche ca. 1.350 m2
Bruttorauminhalt ca. 10.200 m2

Raumprogramm der Erweiterung:

Erdgeschoss: EDV Räume, Putzraum, Lehrmittel Bücherei, Technikräume, Lehrerzimmer etc., WC-Kern, Freiarbeitsflächen
Obergeschoss: Chemie- und Biologieräume, Meditationsraum, WC-Kern, Putzraum / Lager  Dachterrasse als Freiarbeitsfläche und Fluchtweg aus Bestand

Die Erweiterung wird in nachhaltiger Hybridbauweise ausgeführt
und besteht aus zweigeschossigen Pultdachbaukörpern und
mit ein- und zweigeschossigen Flachdachbaukörpern
im Anschlussbereich an den Bestand.

Stichpunktartige Beschreibung der Bauweise der Erweiterung:

-Pfahlgründung
-Tragwerk aus Stahlbeton
(Bodenplatte, Decken, Stützen-, und Aussteifungswände )
-Dachbinder Brettschichtholz
-Gebäudehülle aus seriell vorgefertigten
Wand-, und Dachelementen in Holzständer- bzw. Holztafelbauweise
 mit Zellulosewärmedämmung
-Fassade aus senkrecht vorvergraute Holzschalung,
Teilflächen mit Fassadenbegrünung mit Rankhilfen
-Fenster-, und Verglasungsflächen Leichtmetall
-Profilblechdach mit vollflächiger Photovoltaikanlage
(Auslegung für gesamte Schule)
- Innenwände Leichtbauwände mit Gipskartonverkleidung
- Boden nach Erfordernis Fliesen, Kautschuk/ Linoleum und Kugelgarn
- Heizung Anbindung an Bestandsheizung (2 Gas-Brennwertkessel)
- Dezentrale Lüftung der Unterrichtsräume etc. mit Fassadengeräten
- Lüftung in Sanitäranlagen
- Neues Lüftungsgerät für Aula Bestand auf Flachdach der Erweiterung

Maßnahmen im Bestand

Die bestehende Schule wurde in mehreren Bauabschnitten errichtet und besteht aus folgenden Bauteilen:

-Bauteil A mit Fahrradhalle und Hausmeisterhaus Baujahr ca. 1982,
ca. 1997 (Erweiterung Lehrerzimmer)
ca. 2003 (Überdachung Pausenhalle),
ca. 2006 (Mittagsbetreuung)

-Bauteil B Baujahr ca. 1984 und ca. 2003 (Erweiterung nach Norden)

-Bautel V-Verwaltung Baujahr ca. 2013

Im Bestand werden neben durch den Erweiterungsbau bedingten Umbauten und Veränderungen folgende Maßnahmen durchgeführt:

-Bauteil A EG:
Umbau Bereich ehem. Biologieräume in Klassenzimmer
Umbau Chemieräume in Klassenzimmer
SMV – Umbau zu Lager
Sanitätsraum – Umbau zu SMV

-Bauteil A OG:
EDV - Umbau zu Klasse
Kartenraum - Umbau zu Fachschaft Sprachen
Kollegstufe - Umbau zu Klasse

-Bauteil B OG:
EDV Labor – Umbau zu Geographie Sammlung,
EDV - Umbau zu Klasse

-Hausmeisterhaus:
Austausch Fenster
Schallschutzwand etc. im Aussenbereich
Einbau einer Lüftungsanlage in den Schlafräumen

- Fahrradhaus und Garage Räumfahrzeug:
Umbau der zwischenzeitlich als Lager etc. genutzten Fahradhalle
Neubau einer Garage für das Räumfahrzeug.

*Hinweis: 3. Planunterlagen Angebot*
3. Planunterlagen Angebot

Folgende Anlagen sind Bestandteil der Ausschreibung
und sind den Ausschreibungsunterlagen im PDF Format beigefügt:

Pläne Architekt:

Bauzeitenterminplan Index 3
Lageplan Bauantrag 1_1000
Perspektiven

GG-A-ÜB-GP- Baustelleneinrichtung
GG-A-EW-GR- Erdgeschoss
GG-A-EW-GR-1. Obergeschoss
GG-A-EW-SN-Schnitte A-A; B-B; C-C; D-D; E-E
GG-A-EW-AN- Ansicht Nord+ Süd+ Schnitt F-F
GG-A-EW-AN- Ansicht Ost+ West+ Bestand Nord
GG-A-EW-DT-01 Fassadendetails
GG-A-EW-DT-02 Fassadendetails
GG-A-EW-DT-03 Fassadendetails
GG-A-EW-DT-04 Fassadendetails
GG-A-EW-DT-10 Geländer Fertigteiltreppe
GG-A-EW-DT-11 Gestaltung EDV EG
GG-A-EW-DT-12 Gestaltung Chemie 1.OG
GG-A-EW-DS-01 Erdgeschoss Deckenspiegel
GG-A-EW-DS-02 Obergeschoss Deckenspiegel

*Hinweis: 4. Vertragstermine*
4. Vertragstermine

Die Arbeiten sind grundsätzlich gemäß VOB/B § 5 Abs. 2 Satz 2
12 Werktage nach schriftlicher Aufforderung durch die Bauleitung,
die im Auftrag des Auftraggebers den Leistungsbeginn abruft,
auszuführen (siehe hierzu BVB Besondere Vertragsbedingungen Formblatt 214 H).

Die Malerarbeiten sind zwischen ca. zwischen Juni 2026 und Januar 2027 auszuführen.

Der beiliegende Bauzeitenplan dient lediglich zur Orientierung und stellt
keine Vertragstermine im Sinne der VOB / B § 5 (1) dar.

Die Arbeiten können nicht in einem Zug ausgeführt werden.
Es sind mindestens 5 Arbeitseinsätze, also 5 Unterbrechungen einzukalkulieren.

Es stehen für folgende Arbeiten jeweils maximal folgende Arbeitszeiträume (Montag bis Freitag) zur Verfügung.

- Malerarbeitenl  30 Arbeitstage

- Rest- und Nacharbeiten etc. 5 Arbeitstage

Alle notwendigen  An- und Abfahrt sind einzukalkulieren.

Die Personalkapazitäten sind den Erfordernissen des Bauzeitenplans anzupassen.

*Hinweis: 5. Besondere Technische Vertragsbedingungen*
5. Besondere Technische Vertragsbedingungen

Der Auftragnehmer (AN) hat die zur Erbringung der Leistungen erforderlichen Ausführungsunterlagen rechtzeitig vor Bedarf anzufordern. Die Unterlagen sind vom AN auf Vollständigkeit, Übereinstimmung, auch mit den örtlichen Maßen, rechtzeitig zu prüfen und eventuelle Unstimmigkeiten sofort anzuzeigen. Der Auftraggeber übernimmt keine Gewähr für die Richtigkeit  der in der Leistungsbeschreibung angegebenen Massen, hinsichtlich der Materiallieferungen und der Arbeitskapazitäten des AN.

Der AN hat Anspruch auf die kostenlose Überlassung von Ausführungsplänen im Dateiformat -pdf, die seine Leistungen betreffen.
Ausführungszeichnungen des AN, soweit erforderlich, sind rechtzeitig zur Freigabe durch den AG, vorzulegen und, soweit erforderlich, nach Korrektur anzupassen.

Nachstehende Leistungen sind vom Auftragnehmer zu erbringen.
Diese werden nicht besonders vergütet, sondern sind in die Einheitspreise einzurechnen,
sofern nicht in der nachfolgenden Leistungsbeschreibung Positionen hierfür vorgesehen sind.

Die Beseitigung des durch eigene Leistungen verursachten Bauschutts, einschl. Abfälle und Verpackungsmaterial einschl. Reinigen der Arbeits- und Aufenthaltsbereiche ist in die Baustelleneinrichtung einzurechnen.

*Hinweis: 6. Weitere allgemeine Vorbemerkungen*
6. Weitere allgemeine Vorbemerkungen

6.1 Urkalkulation
Auf Verlangen des Auftraggebers hat der Bieter/Auftragnehmer innerhalb von 7 Kalendertagen (ggf. sogar noch vor Auftragserteilung) seine Urkalkulation in einem doppelt verschlossenen Umschlag beim Auftraggeber abzugeben. Der innere Umschlag ist mit dem Hinweis „Urkalkulation – nicht öffnen“ zu versehen.
Die Öffnung der Urkalkulation darf nur gemeinsam, d.h. in Anwesenheit von Auftraggeber und Auftragnehmer, erfolgen (Ausnahme: die ausdrückliche Zustimmung des Auftragnehmers, dass der Auftraggeber die Öffnung alleine vornehmen darf).

6.2 Bauablaufplan und Ausführungsfristen
Bauablaufplanung:
siehe Terminplanung / Ausführungsfristen

Innerhalb von 10 Tagen nach Auftragserteilung ist vom Auftragnehmer auf Basis des Projektterminplanes (Architekt) ein detaillierter Terminplan der eigenen Leistung vorzulegen. Die terminliche Abwicklung und zeitliche Kontrolle der Baudurchführung erfolgt mittels aufgestellten Balkenplänen und Terminlisten. Der Auftragnehmer erkennt diese Steuerung als verbindlich an. Er ist verpflichtet, auf Anforderung unverzüglich alle Angaben zu machen, die zur Steuerung des Projektes erforderlich sind (z.B. Dauer von Vorgängen, Abhängigkeiten, geplante bzw. vorhandene Kapazitäten).

6.3 Arbeitszeiten
Die vertragliche Leistung darf auf der Baustelle nur werktäglich zu den Regelarbeitszeiten ausgeführt werden. Ausnahme nur in Abstimmung mit dem Auftraggeber. Die Regelarbeitszeit wurde festgelegt von Montag bis Freitag von 7:00 Uhr bis 20:00 Uhr und Samstag 07.00 Uhr - 18.00 Uhr. Ganztägig an Sonn- und gesetzlichen Feiertagen im Bundesland Bayern, sowie werktags in der Zeit von 20:00 Uhr bis 7:00 Uhr sind Bauarbeiten nicht erlaubt. Die Anforderungen gem. 32.BImSchV sind einzuhalten. Behördliche Genehmigungen für darüber hinausgehende Arbeitszeiten sind Sache des Auftragnehmers, die Kosten hierfür hat der Auftragnehmer zu tragen. Ausgenommen hiervon sind Maßnahmen, die vom Auftraggeber angeordnet werden, um die vertraglichen Fristen zu beschleunigen.

6.4 Immissionen (Lärm, Staub, Erschütterungen usw.)
Die allgemein gültigen Vorschriften bzgl. Lärmschutz bzw. Lärmbelästigung der Anlieger sind vom AN eigenverantwortlich einzuhalten (Anforderungen des BIMSCHG, Allgemeine Verwaltungsvorschrift gegen Baulärm und Geräuschimmission und die zusätzlichen landesrechtlichen Vorschriften).
Auf der Baustelle dürfen ausschließlich Geräte betrieben werden, die mind. dem Stand der Technik entsprechen und im Vergleich als besonders "lärmarm" eingestuft werden, z.B. durch RAL UZ 53. Die Vorgaben der Geräte- und Maschinenlärmverordnung hinsichtlich der Beschaffenheit sind zu beachten. Zu beachten ist die 'Allgemeine Verwaltungsvorschrift zum Schutz gegen Baulärm - Geräuschimmissionen' vom 19.08.1970 (Beil. zum BAnz. Nr. 160 (AVVV Baulärm) sowie andere bundes- und landesrechtliche Emissionsschutz- regelungen. Für das Bauvorhaben gilt das Bayerische Immissionsschutzgesetz –
 BayImSchG -(BayRS 2129-1-1 - UG) in der jeweils aktuellsten Fassung. Des Weiteren hat der Auftragnehmer bei der Durchführung der Bauarbeiten dafür Sorge zu tragen, dass Beeinträchtigungen für alle Anlieger auf das unumgängliche Mindestmaß reduziert werden. Weitergehende öffentlich- rechtliche Auflagen sind vom Auftragnehmer einzuhalten.

Die Entscheidung über die einzusetzenden Geräte trifft der AN, unabhängig von möglichen entsprechenden Hinweisen unter den einzelnen OZ in Hinblick auf die geforderten Leistungen, eigenverantwortlich.
Eine Staubentwicklung während der Arbeiten, insbesondere beim Beladen und Transportieren, und auch eine Ausbreitung des Staubs auf unbelastete Arbeitsbereiche ist vom AN durch wirkungsvolle Maßnahmen zu unterbinden. Die gesetzlichen Vorgaben sind einzuhalten. Insbesondere sind die Vorgaben der TRGS 559 „Mineralische Stäube“ strikt einzuhalten. Maschinen und Geräte sind mit einer wirksamen Absaugung zu versehen, Stäube sind an der Entstehungsstelle möglichst vollständig zu erfassen und gefahrlos zu entsorgen. Die Ausbreitung des Staubs auf unbelastete Arbeitsbereiche ist, soweit technisch möglich, zu verhindern. Ablagerungen sind zu vermeiden. Zur Beseitigung werden Feucht- und Nassverfahren oder saugende Verfahren durchgeführt (dies gilt auch für die Prozesse der Baureinigung). Die Einrichtungen zum Abscheiden / Erfassen von Stäuben müssen dem Stand der Technik entsprechen (z.B. Sauger mit Filterkategorie mindestens M). Die Einrichtungen sind regelmäßig zu warten und zu prüfen.

6.5 Verkehrsordnung/-führung
Es wird darauf hingewiesen, dass um das Baugrundstück keine Parkplätze zur Verfügung gestellt werden können. Das Grundstück ist über die Wildmoosstraße erreichbar. Der AN hat sich über die mögliche Verkehrsführung sowie die örtlichen Begebenheiten (z.B. Breite der Zufahrtsstraßen) zu informieren.
Dies ist bei der Terminabwicklung und Kalkulation zu berücksichtigen. Die Verkehrsbedürfnisse und Eigentumsrechte der Anwohner sind angemessen zu berücksichtigen! Die Parkmöglichkeiten auf dem Baugrundstück sind gem. Baustelleneinrichtungsplan geregelt und werden je nach Baufortschritt von der örtlichen Bauleitung festgelegt.

6.6 Verbot Audiogeräte
Die Nutzung von Audiogeräten auf der Baustelle ist untersagt. Der Auftrag- nehmer hat seine Mitarbeiter dahingehend zu unterrichten.

6.7 Alkohol-, Rauch- und Drogenverbot:
Auf der Baustelle herrscht innerhalb des Bauzauns grundsätzlich Alkohol- und Rauchverbot (u.a. vorbeugender Brandschutz). Der Auftragnehmer hat Personen, bei denen der begründete Verdacht auf Alkohol und Drogeneinfluss besteht, unverzüglich von der Baustelle zu entfernen. Der Bauherr behält sich vor, solchen Personen dauerhaft Baustellenverbot zu erteilen.

6.8 Ausführungsunterlagen
Der AG hat für das Projekt ein Projekt-Kommunikationssystem (PKS) zum Austausch von Plänen und Dokumenten eingerichtet. Die Nutzung des PKS ist verbindlich und erfolgt kostenlos. Die Planverteilung erfolgt digital durch den Objektplaner über dieses vom AG gestellte PKS. Bei der Erstellung von Plänen und anderen projektrelevanten Unterlagen in das PKS wird eine Email mit dem entsprechenden Link auf das PKS versendet. Alle Planzeichnungen und Unterlagen sind dann vom AN selbständig vom Server herunterzuladen. Zusätzlich verpflichtet sich der AN arbeitstäglich den Projektraum auf neu eingestellte Dokumente und Pläne zu prüfen (Holschuld).
Paus- und Kopierkosten - bzw. Planvervielfältigungskosten jedweder Art - werden bis einschließlich dem sechsten Planindex nicht vergütet. Für die Angebotskalkulation ist seitens des AN davon auszugehen, dass die Kosten für bis zu sechs Planindizes ohne weitere Vergütung durch den AN zu tragen sind. Wird die angegebene Zahl der Indizes von sechs überschritten, übernimmt der AG die Paus- und Kopierkosten für alle nachfolgenden Indizes für bis zu zwei Abzüge pro Planzeichnung.

6.9 Werkstattzeichnungen
Sind durch den Auftragnehmer Ausführungs-, Werkstatt- und/oder Montage- zeichnungen zu erstellen, so hat dies in ausreichendem Vorlauf entsprechend Terminplan und unter Berücksichtigung der Lieferfristen zu geschehen. Es dürfen nur vom Planer geprüfte und freigegebene Werkstattzeichnungen für die Ausführung verwendet werden. Für die Prüfung durch den Planer ist ein Zeitraum von zwei Wochen einzuplanen.
Die Werkstattzeichnungen sind, zur Prüfung durch den Planer, durch den AN in das PKS hochzuladen und abzulegen (Bringschuld). Für jede einzustellende CAD-Datei ist eine vorgegebene Planmaske (Plancodierung, Titel, Indexdatum usw.) auszufüllen (Bringschuld).
Die Beteiligten sind von der Planeinstellung per Email zu benachrichtigen (Auswahlmöglichkeit im PKS hinterlegt). Die auszutauschenden CAD-Dateiformate (pdf, dwg usw.), der zu verwendende Plankopf sowie die Plancodierung und Vergabe von Planstatik werden vom AG vorgegeben.
Als Versandtermin gilt der Einstelltermin in das PKS. Der AG behält sich vor, nur Dokumente die über das PKS-System laufen, als gültig anzuerkennen.
Der Prüflauf der W+M Planung erfolgt über das PKS. Der Letztstand nach Freigabe ist den Planern digital mittels des PKS zu übergeben. Zudem ist ein Satz der freigegebenen Werkstattzeichnungen 2-fach in Papierform bei der Objektüberwachung abzugeben.
Die Anmeldung zum PKS erfolgt per Internet-Browser mit einem Benutzernamen und einem Passwort. Dem AG ist dazu mindestens eine berechtigte Person mit Vor- und Nachnamen, sowie die Email-Adresse zu benennen (i.d.R Kontaktdaten des Projektleiters).
Der AN hat sich in die Nutzung und Handhabung des PKS einzuarbeiten.
Anleitungen zum Einstellen und Verteilen von Unterlagen stehen im Werkzeug- kasten "Hilfe" zur Verfügung. Eine Benutzereinweisung erfolgt im Fall einer Auftragserteilung umgehend. Der Zeitaufwand für Schulung/ Einweisung kann vom AN nicht in Rechnung gestellt werden.
Hinweis:
Im techn. Aufklärungsgespräch wird ein Formblatt PKS an den jeweiligen Bieter verteilt, in welchem die relevanten Informationen wie Ansprechpartner, Kontaktdaten etc. vom Bieter angegeben werden müssen.
Der Bauherr hat für das Projekt den Projektraum DPR GmbH gewählt. Bei allen Fragen zum Projektraum kann sich der AN an den Support wenden.

Kontaktdaten:
DPR GmbH
Dillinger Str. 8
89415 Lauingen

T +49 9072 99 150 25
F +49 9072 99 150 24
www.digitalerprojektraum.de

6.10 Ausführungsbedingungen
Ohne dass dies gesondert in den Leistungsbeschreibungen erwähnt wird, gehören auch folgende Leistungen zum Vertragsumfang des Auftragnehmers, ohne dass dieser hierfür eine besondere Vergütung erhält:
- Die Einholung ggf. erforderlicher öffentlich-rechtlicher Genehmigungen, außer der Baugenehmigung, soweit diese zur Ausführung der vertraglichen Leistungen erforderlich sind,
- Die Einholung aller erforderlichen Genehmigungen für die Inanspruchnahme öffentlichen Verkehrsraumes sowie privater Flächen, die nicht zum Baugrundstück zählen.
- Durch die Nutzung beschädigtes Fremdeigentum wird vom Auftragnehmer in direkter Abstimmung mit dem Geschädigten wiederhergestellt. Der Auftragnehmer stellt den Auftraggeber von allen Forderungen frei, die Dritte gegen den Auftraggeber aufgrund von Handlungen des Auftragnehmers erheben.
- Abstecken von Hauptachsen sofern für seine Arbeiten notwendig.
- Anlegen von ausreichenden Höhenpunkten und Meterrissen sofern für seine Arbeiten notwendig.
- Anlegen notwendiger Fluchten und Lot-Punkte sofern für seine Arbeiten notwendig.

6.11 Fachbauleiter und Aufsichtsführender
Der Auftragnehmer verpflichtet sich, einen Fachbauleiter zu benennen, der als Entscheidungsbefugter für die Gesamtkoordination aller übertragenen Leistungen als Ansprechpartner für den Auftraggeber eingesetzt wird. Dieser Fachbauleiter hat, wenn Arbeiten des Auftragnehmers ausgeführt werden, ständig vor Ort anwesend zu sein. Dabei muss er eine vorschriftsmäßige Durchführung der Arbeiten bezüglich Arbeitssicherheit gewährleisten. Der Bauleiter und eventuelle Vertreter müssen der deutschen Sprache mächtig sein. Die Bauarbeiten müssen von immer anwesenden, weisungsbefugten Personen beaufsichtigt werden (Aufsichtsführende).
Vor Aufnahme der Arbeiten ist der Auftraggeber--Bauleitung der Name des Bauleiters sowie des Stellvertreters schriftlich mitzuteilen. Die Qualifikation des Bauleiters ist dem Auftraggeber auf Verlangen in einem fachlichen Gespräch nachzuweisen. Ein Auswechseln des verantwortlichen Bauleiters ist nur in begründeten Fällen nach schriftlicher Antragstellung durch den Auftrag- nehmer mit Genehmigung des Auftraggebers möglich.

6.12 Mitarbeiter des Auftragnehmers
Alle Mitarbeiter, die für den Auftragnehmer auf der Baustelle tätig sind, müssen eigenverantwortlich in die Sicherheitsvorschriften bzw. Unfallverhütungs- vorschriften eingewiesen werden (VOB/B §4 (2). Der Auftragnehmer hat den entsprechenden Nachweis vor den Ausführungsarbeiten der Auftraggeber- Bauleitung vorzulegen.

6.13 Grundpflicht (,,Sowiesopflicht‘‘) des Auftragnehmers nach ArbSchG
Vor Beginn der Arbeiten hat der Unternehmer eine arbeitsplatz- und tätigkeitsbezogene Gefährdungsbeurteilung zu erstellen und basierend darauf seine Beschäftigen entsprechend zu unterweisen (vgl. DGUV Vorschrift 1 (ehem. BGV A1) §3 sowie ArbSchG §5). Die Gefährdungsbeurteilungen und Unterweisungsnachweise sind der Objektüberwachung/Bauleitung und dem Koordinator nach BaustellV schriftlich (mind. 2 Wochen vor Arbeitsbeginn auf der Baustelle) bekanntzugeben.

6.14 Baubesprechungen
Baustellenbesprechungen finden nach Absprache wöchentlich in regel- mäßigem Turnus statt. Die Zeiten werden angegeben. Der AN hat hierzu während seines Ausführungszeitraumes einen bevollmächtigten Bauleiter zu entsenden. Die Teilnahme ist verpflichtend. Von den Baustellen- besprechungen werden durchlaufend nummerierte Baubesprechungs- protokolle angefertigt und dem Auftragnehmer ausgehändigt. Der Auftrag- nehmer hat den lückenlosen Eingang der Protokolle verantwortlich zu prüfen und den Nichterhalt des Protokolls spätestens 5 Werktage nach der jeweiligen Besprechung schriftlich anzuzeigen. Die im Baubesprechungsprotokoll festgelegten Termine gelten als schriftlicher Leistungsabruf von vertraglich geschuldeten Leistungen.

6.15 Illegale Beschäftigung von Arbeitskräften
Bei illegaler Beschäftigung von Arbeitskräften kann der Auftraggeber den Vertrag fristlos kündigen. Weitergehende Schadensersatzforderungen bleiben vorbehalten.

6.16 Firmenangehörige
Der Auftragnehmer einschließlich seiner Nachunternehmer hat sicherzustellen, dass die jeweils auf der Baustelle eingesetzten Arbeitnehmer sich jederzeit als Firmenangehörige ausweisen können. Der Auftraggeber behält sich vor, durch seine bevollmächtigen Vertreter Stichproben zur Einhaltung dieser Maßnahme auf der Baustelle durchzuführen.

6.17 Zusätzliche Sicherheitsbestimmungen
Der AG hat einen Koordinator nach der Verordnung über Sicherheit und Gesundheitsschutz auf Baustellen (BaustellV) bestellt (§ 4 BaustellV). Der vom AG bestellte Koordinator wird durch laufende Kontrollen die Einhaltung der Sicherheits- und Gesundheitsschutzpläne überwachen und die Aufgaben nach der BaustellV wahrnehmen. Ferner wird der Koordinator durch regel- mäßige Begehungen der Baustelle die sicherheitstechnischen Einrichtungen und Schutzmaßnahmen des AN überprüfen. Soweit der Koordinator sicherheitstechnische Mängel auf der Baustelle feststellt, wird er an AN und AG in schriftlichen Berichten und / oder mündlicher Form unterrichten.
Den Weisungen des vom Auftraggeber zu benennenden SIGE-Koordinators und Bauleiters ist Folge zu leisten. Ausführungen von Schutz- und Sicherheitsmaßnahmen auf deren Veranlassung sind Nebenleistungen (vgl. VOB/C DIN 18299, Ziff. 4.1.4). Die Verantwortung des Auftragnehmers wird hierdurch nicht eingeschränkt.
Sämtliche Forderungen der SiGe-Baustellenordnung und Vorgaben der SiGe-Koordination sind einzuhalten und werden Vertragsbestandteil. Dem AN steht es jedoch frei das entsprechende Schutzziel durch andere gleichwertige Maßnahmen als die vom SiGeKo vorgeschlagenen zu erreichen. Die Beweislast der Gleichwertigkeit obliegt dem AN.
Der AN hat für den Koordinator nach der BaustellV einen Ansprechpartner zu benennen, der für die Erfüllung der erforderlichen Maßnahmen - auch von eventuellen Nachunternehmern - verantwortlich ist.
Der AN ist verpflichtet, die aktuelle Baustellenverordnung (BaustellV) einzuhalten und die eingesetzten Mitarbeiter in den auf der Baustelle bei der Bauleitung ausliegenden SIGE-Plan (Sicherheits- und Gesundheitsschutzplan)
einweisen zu lassen.
Der AN hat dem Koordinator den Beginn gefährlicher Arbeiten nach Anhang 2 der BauStellV (z. B. Gerüststellungen) vorher rechtzeitig anzuzeigen und die erforderlichen Unterlagen sofern nicht bereits in der Gefährdungsanalyse erbracht hinsichtlich Sicherheitstechnischer Belange zu übergeben. Die Verantwortlichkeit des AN für die Erfüllung seiner Arbeitsschutzpflichten bleibt unberührt (§5 Abs. 3 BaustellV).
Der Auftragnehmer hat bei der Planung der Baustelleneinrichtung und des Gerätes – unabhängig von der Einhaltung der festgelegten Immissionswerte gemäß aktuell geltender Bestimmungen – die schalltechnisch günstigsten Standorte und die nach dem Stand der Technik lärmärmsten Bauverfahren und Geräte zu berücksichtigen.

6.18 Baustelleneinrichtung
Auf dem Baugelände werden Flächen für die Materiallagerung und Bürocontainer (soweit möglich) ausgewiesen. Die Einrichtung, Unterhaltung und Beseitigung der Anlagen ist Sache des Auftragnehmers. Lagerflächen sind nur innerhalb des Bauzauns zulässig. Die im Umkreis der Baustelle vorhandenen privaten Stellflächen von Anwohnern dürfen nicht mit benutzt werden.
Das Aufstellen von Wohncontainern oder Wohnmöglichkeiten für auswärtige Arbeitskräfte oder Gastarbeiter wird nicht gestattet. Ebenso ist der Aufenthalt von Arbeitskräften in den Containern außerhalb der Arbeitszeit untersagt. Die Lager- und Arbeitsplätze des Auftragnehmers sind so einzuplanen, dass für Folgegewerke keine Behinderungen auftreten können. Treten für Folgegewerke Behinderungen auf, die der Auftragnehmer bei der Aufstellung seiner Baustelleneinrichtung hätte erkennen müssen, so ist das Umsetzen der entsprechenden Teile der Baustelleneinrichtung durch die Vertragspreise abgegolten. Der Auftragnehmer hat 1 Woche vor Aufnahme der Arbeiten auf der Baustelle mit der örtlichen Bauleitung und den anderen auf der Baustelle tätigen Auftragnehmern die Baustelleneinrichtung abzustimmen.

6.19 Firmenschilder
Das Anbringen von Firmenschildern auf der Baustelle ist grundsätzlich nicht gestattet und muss vorab mit der Fachbauleitung besprochen werden.

6.20 Besichtigung von Baustellen
Die Besichtigung von Baustellen durch Dritte bedarf der vorherigen Zustimmung des Auftraggebers.

6.21 Umlagen
Baustrom / Bauwasser / Abwasser / Baustelleneinrichtung:
Entnahmestellen für Baustrom und Bauwasser sowie ein Übergabepunkt für einen Kanalanschluss werden vom Auftraggeber in ausreichender Anzahl zur Verfügung gestellt.
Die damit einhergehenden Verbrauchskosten für Strom, Wasser und Abwasser übernimmt der AG. Eine Umlage fällt somit für den Auftragnehmer nicht an.
WC-Einrichtungen:
Der Bieter/Auftragnehmer hat für sein Personal während der gesamten Dauer seiner Leistungserbringung ausreichend dimensionierte Sanitäranlagen bereit zu stellen und diese laufend zu reinigen sowie mit Verbrauchsmitteln zu bestücken (siehe auch den Text der Leistungsbeschreibung).

6.22 Bauwesen- und Feuerversicherung
Der Auftraggeber schließt für die Dauer der Bauzeit für die Baumaßnahme eine Bauwesen- und Feuerversicherung ab. Hierfür erfolgt keine Umlage auf die Auftragnehmer/Firmen. Die Selbstbeteiligung beträgt 250 EURO je Schadensfall.

6.23 Bauunterhaltsreinigung
Das Beseitigen aller Verunreinigungen durch die Arbeiten des Auftragnehmers (Abfälle, Bauschutt und dergleichen) gemäß VOB umfasst das Aufnehmen und das vollständige und ordnungsgemäße Beseitigen. Dies hat mindestens 1x täglich zu erfolgen. Für die ordnungsgemäße Schuttbeseitigung und Baureinigung ist der Auftragnehmer beweispflichtig. Nach Beendigung der Vertragsleistung sind sowohl die Lager- und Arbeitsplätze als auch die Baustelle selbst zu räumen und in einem ordnungsgemäßen Zustand zu versetzen.
Falls der Auftragnehmer dieser Verpflichtung trotz Aufforderung nicht nachkommt, ist der Arbeitgeber berechtigt, die Beseitigung selbst vorzunehmen bzw. durchführen zu lassen und dem Auftragnehmer die entstandenen Kosten in Abzug zu bringen. Die Entsorgung/Verwertung hat nach den Vorgaben der Abfallwirtschaftssatzung der zuständigen Gemeinde/Stadt/Landkreis und des Kreislaufwirtschafts- und Abfallbeseitigungsgesetzes zu erfolgen.

6.24 Haftpflichtversicherung
Der AN ist verpflichtet, Risiken incl. der aus §10 Abs. 2, Nr. 2 VOB/B, insbesondere im Rahmen einer Betriebshaftpflichtversicherung zu nachfolgenden Mindestbeträgen je Schadensereignis zu versichern:
Personen-, Sach- und Vermögensschäden pauschal 1.500.000 € mindestens 2-fach maximiert (per annum), Bearbeitungsschäden pauschal 50.000 € mindestens 2-fach maximiert (per annum).

6.25 Verlangen der förmlichen Abnahme
Der AG verlangt die förmliche Abnahme ab einer Auftragssumme von 10.000 € (ohne Umsatzsteuer).

6.26 Übergabebedingungen
Nach Fertigstellung seiner Leistungen und bei Abnahme hat der Auftragnehmer folgende Unterlagen zu übergeben:
- Prüfatteste, Abnahmebescheinigungen etc., von staatlichen und hierfür besonders bestimmten Stellen insbesondere Abnahmebescheinigungen von Prüfsachverständigen, von Sachverständigen oder von Sachkundigen für diejenigen Anlagen, die einer solchen Abnahme bedürfen
- Revisionspläne/Bestandspläne
- Bedienungs- und Pflegeanleitungen und Handbücher für alle technischen Anlagen
- vertraglich vereinbarte Nachweise über bestimmte Eigenschaften von Baustoffen etc.
- Fachunternehmererklärung/Konformitätserklärung
- Fachbauleitererklärung
Alle oben genannten Unterlagen werden schriftlich in 2-facher Ausfertigung auf Papier sowie 1-fach digital (PDF-Format) ausgeliefert. Rechtzeitige und ausreichende Einweisung des Bedienungspersonals des Auftraggebers in die Bedienung aller technischen Anlagen ist durch den Auftragnehmer zu gewährleisten und gilt als Abnahmevoraussetzung. Soweit diese Einweisung nicht bis zur Abnahme erfolgt ist, stellt der Auftragnehmer bis zur Einweisung das erforderliche Personal für die Bedienung der technischen Anlagen selbst.

6.27 Abrechnung
Alle Rechnungen sind mit folgender Rechnungsadresse zu versehen:
Rechnungen sind im Original zu adressieren an:
Landratsamt Fürstenfeldbruck
Kreiseigener Hoch- und Tiefbau
Herr Neuhauß
Münchner Straße 32
82256 Fürstenfeldbruck
und über ein vom Landratsamt Fürstenfeldbruck zu benennendes Ingenieurbüro einzureichen.
Die Rechnungen sind zusätzlich digital ohne Anlagen zu versenden an:
- das Landratsamt Fürstenfeldbruck, Kreiseigener Hoch- und Tiefbau
- ein durch das Landratsamt Fürstenfeldbruck zu benennendes Projektsteuerungsbüro
Beginn der Frist zur Rechnungsprüfung ist der Eingang der Originalrechnung mit Anlagen beim Ingenieurbüro. Für den Fall, dass keine gültige Freistellungsbescheinigung für eine Schlusszahlung vorliegt, gilt als Tag der Schlusszahlung die Zahlung an den AN, nicht die Zahlung an das Finanzamt. Die Mitteilung nach § 16 Abs. 3 Nr. 2 VOB/B ist daher nach der Zahlung an den AN zu machen und gemeinsam mit der Unterrichtung über die Höhe des Steuerabzugs dem AN zu übersenden.

6.28 Baustoffe/Unbedenklichkeit
Das Bauwerk muss derart ausgeführt werden, dass die Hygiene und die Gesundheit der Bauarbeiter, Mieter und Personal, insbesondere durch folgende Einwirkungen nicht gefährdet werden:
- Vorhandensein gefährlicher Teilchen oder Gase in der Luft,
- Freisetzen giftiger und geruchsintensiver Gase,
- Emissionen gefährlicher Strahlung,
- Wasser- oder Bodenverunreinigungen bzw. –vergiftung,
- Einbau von Gefahrstoffen und solcher Materialien, die mit Gefahrstoffen behaftet sind,
- Feuchtigkeitsansammlung in Bauteilen u. Oberflächen von Bauteilen u. Innenräumen,
- die Verwendung umweltgefährdender Inhaltsstoffe sind dem Bauleiter und Koordinator, - nach Baustellenverordnung („SiGeKo“) rechtzeitig anzukündigen und mit ihnen abzustimmen.
Der Auftragnehmer hat sicherzustellen, dass nur zugelassene Baustoffe verwendet werden, die u.a. kein PCP, PCB, Formaldehyd, keine Dioxine, asbesthaltige oder krebsverdächtige Stoffe enthalten.

6.29 Bautagesberichte
Vom Auftragnehmer sind Bautagesberichte anzufertigen und der Fachbauleitung täglich vorzulegen, ein Durchschlag ist dem Objektüberwachenden zur Verfügung zu stellen. Sie müssen alle Angaben enthalten, die für die Ausführung und Abrechnung des Auftrages von Bedeutung sein können. Dies sind insbesondere:
- Wetter, Temperaturen,
- Zahl und Art der auf der Baustelle beschäftigten Arbeitskräfte,
- Zahl und Art der eingesetzten Großgeräte sowie deren Zu- und Abgang,
- Anlieferung von Hauptbaustoffen,
- Art, Umfang und Ort der geleisteten Arbeiten mit den wesentlichen Angaben über den Baufortschritt (Beginn und Ende von Leistungen größeren Umfanges, Betonierungszeiten und dergleichen),
- Behinderung und Unterbrechung der Ausführung mit Angabe der Gründe,
- Arbeitseinstellung mit Angabe der Gründe,
- Unfälle und sonstige wichtige Vorkommnisse.
Diese Aufzeichnungen entbinden den AN nicht von seiner Verpflichtung zur Einhaltung der Schriftform nach den Bestimmungen der VOB/B. In diesen Fällen sind jedenfalls gesonderte Schreiben an den AG erforderlich.

6.30 Haftung (zu VOB/B §4 Abs.5)
Über die Bestimmungen des §4 Abs. 5 VOB/B hinaus übernimmt der AG keine Haftung für auf der Baustelle gelagerte Materialien des AN.

6.31 Rechtswahl
Für sämtliche Rechte und Pflichten aus diesem Vertrag gilt das Recht der Bundesrepublik Deutschland unter Ausschluss des Kollisionsrechts wie auch unter Ausschluss der Übereinkommen der Vereinten Nationen über Verträge über den internationalen Warenkauf.

6.32 Gerichtsstand
Streitigkeiten entscheiden die ordentlichen Gerichte. Als Gerichtsstand wird ausschließlich Fürstenfeldbruck vereinbart.

### 01 Malerarbeiten

#### Bereich 01.01 Baustelleneinrichtung

**01.01.1 Baustelle einrichten**
Einrichten und Räumen der Baustelle,
Vorhalten der Baustelleneinrichtung
für sämtliche in der Leistungsbeschreibung
aufgeführten Leistungen.

Die Versorgung der Baustelle mit Strom,
Wasser, Abwasser erfolgt durch den
Rohbauunternehmer oder andere Unternehmer.
Die Abrechnung der Kosten für Baustrom und Bauwasser
erfolgt entsprechend der Vorbemerkungen (keine Umlage).

Die Belange des Sicherheits- und Gesundheitsschutzes
entsprechend einschlägiger Vorschriften sind zu
beachten, insbesondere sind alle erforderlichen
Maßnahmen diesbezüglich mit einzukalkulieren.

Ein Kran bzw. etwaige Hebevorrichtungen stehen
bauseits nicht zur Verfügung und sind entsprechend einzukalkulieren.

Alle für die Arbeiten notwendigen Gerüste sind im nachfolgende beschriebenen Leistungsverzeichnis  beschrieben oder sind als Nebenleistung gemäß DIN 186363 VOB Teil C Punkt 4.1.1einzukalkulieren.

Es werden keine Aufenthalts- und Lagerräume gemäß VOB / C  zur Verfügung gestellt. Dies
ist in die Position einzukalkulieren.
Menge: 1,000 psch

**01.01.2 Schutzabdeckung**
Schutzabdeckung nicht zu bearbeitender Bereiche
bzw. Bauteile wie Fenster, Türen, Beläge, Einbauten etc.
außer Bodenbeläge und nicht zu beschichtender Wände mit
geeigneten Folien und Klebebändern sowie späterer
Beseitigung und Entsorgung,

bis zu einer Breite von mindestens 1,00m

Abrechnung nach lfm.
Menge: 2000,000 m

**01.01.3 Schutzabdeckung Boden**
Schutzabdeckung der Bodenbeläge in den zu
bearbeitenden Bereichen inkl. Treppenläufe und Podeste
mit geeigneten Folien und Klebebändern sowie späterer Beseitigung und Entsorgung.
Menge: 2400,000 m²

**01.01.4 Elast. Fugenverschluss 5/5 mm**
Fugenverschluss mit
elastischer Fugendichtungsmasse
überstreichbar, Acryl
Fugengrösse ca. 5/5 mm,
im Farbton passend,
Haftflächen gründlich reinigen von
Staub, Mörtelteilen, Anstrichresten etc.
soweit erforderlich Fugenränder mit
Klebeband markieren, tiefere Fugen mit
Füllmaterial ausstopfen, bei saugendem
Untergrund vorstreichen mit Grundierung.
Fugendichtungsmasse luft- und blasenfrei
einspritzen, abglätten, Klebeband
abziehen
Anschlussfugen zwischen Einrichtungen und
Wandbelag, Wandecken, Zargen, etc.
Menge: 1250,000 m

**01.01.5 Elast. Fugenverschluß 10/5 mm**
Fugenverschluss mit
elastischer Fugendichtungsmasse
überstreichbar, Acryl
Fugengrösse ca. 10/5 mm,
im Farbton passend,
Haftflächen gründlich reinigen von
Staub, Mörtelteilen, Anstrichresten etc.
soweit erforderlich Fugenränder mit
Klebeband markieren, tiefere Fugen mit
Füllmaterial ausstopfen, bei saugendem
Untergrund vorstreichen mit Grundierung.
Fugendichtungsmasse luft- und blasenfrei
einspritzen, abglätten, Klebeband
abziehen
Anschlussfugen zwischen Einrichtungen und
Wandbelag, Wandecken, Zargen, etc.
Menge: 1250,000 m

**01.01.6 Fugenverschluss Aussen PU**
Liefern und fachgerechte Ausführung
der außen liegenden Montagefugen
im Farbton der Aussenbeschichtung
mit  1-Komponeneten-Polyuretan- Dichtstoff
nach DIN 18540
inkl. Hinterfüllung mit Polyester Schaumstoffprofilen
Fugenbreite ca. 2cm
inkl. aller Neben- und Anpassarbeiten, Grundierungen, Abklebungen, inkl. Material

Fugenverschluss mit
1-Komponenten-Polyurethan-Dichtstoff nach DIN 18540
Fugengrösse ca. 20/5 mm,
im Farbton passend,
Haftflächen gründlich reinigen von
Staub, Mörtelteilen, Anstrichresten etc.
soweit erforderlich Fugenränder mit
Klebeband markieren, tiefere Fugen mit
Füllmaterial ausstopfen, bei saugendem
Untergrund vorstreichen mit Grundierung.
Fugendichtungsmasse luft- und blasenfrei
einspritzen, abglätten, Klebeband
abziehen
Montagefugen zwischen Ortbeton- und Betonfertigteilen.
Menge: 25,000 m

#### Bereich 01.02 Betonflächen deckender Anstriche -innen

**01.02.1 Treppenuntersichten spachteln**
Treppenuntersichten spachteln
Betonflächen der Treppenfertigteile und Podeste Spachteln
Oberflächer aus Stahlbeton handgeglättet.

Untersichten der Treppenläufe
Abrechnung nach m 2
siehe auch beiliegende Planunterlagen
Oberflächen soweit erforderlich nacharbeiten
und ausbessern malerfertig Q3 herstellen
inkl. aller notwendigungen Grundierungen sowie Neben- und Zusatzmaßnahmen, Schleifarbeiten etc.
Menge: 15,000 m²

**01.02.2 Innenbeschichtung Treppenuntersichten**
Innenbeschichtung zuvor beschriebenen Treppenuntersichten
als Erstbeschichtung
Höhe bis ca. 370 cm

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 15,000 m²

**01.02.3 Treppenwangen spachteln**
Treppenwangen (Seitenansicht) spachteln
Betonflächen der einläufigen Treppenfertigteile Spachteln
Oberfläche galtt geschaltem aus Stahlbeton
inkl. Kantenausbildung
Breite ca. 20 cm zuzüglich Dreiecksfläche der Stufen
ca. 15 / 30 cm

Untersichten der Treppenläufe
Abrechnung nach m Treppenwange
siehe auch beiliegende Planunterlagen
Oberflächen soweit erforderlich nacharbeiten
und ausbessern malerfertig Q3 herstellen
inkl. aller notwendigungen Grundierungen sowie Neben- und Zusatzmaßnahmen, Schleifarbeiten etc.
Menge: 10,000 m

**01.02.4 Innenbeschichtung Treppenwangen**
Innenbeschichtung zuvor beschriebenen Treppenwangen

als Erstbeschichtung wie zuvor beschrieben

angeb. Fabrikat: '.............................'
Menge: 10,000 m

**01.02.5 Innenbeschichtung Betondecken**
Innenbeschichtung von unverputzten
Stahlbetondecken in untergeordneten Räumen
als Erstbeschichtung
Unterkante ca. 305 cm über OK Rohboden
siehe beiliegende Planunterlagen

mit lösemittel- und weichmacherfreier, stumpfmatter
Acrylat-Innendispersionsfarbe, Nassabrieb Klasse 3
nach DIN EN 13 300, TÜV Schadstoff geprüft.

Untergrund: Betonflächen aus Ortbeton mit glatten Schaltafeln erstellt

Untergrundvorbehandlung: Untergrund auf Eignung,
Trag-sowie Haftfähigkeit prüfen. Fläche säubern.
Anstrich bestehend aus
-Grundanstrich mit Tiefgrund
-Zwischenanstrich
-Schlussanstrich
Glanzgrad: stumpfmatt
Farbton: weiß bis altweiß nach Angabe des Auftraggebers.

angeb. Fabrikat: '.............................'
Menge: 60,000 m²

**01.02.6 Innenbeschichtung Wände Beton bis 3,50 m**
Innenbeschichtung Wände auf Beton
Untergrund: Betonflächen aus Ortbeton mit glatten Schaltafeln erstellt

als Erstbeschichtung
Wandhöhe bis ca. 3,50 cm

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 30,900 m²

#### Bereich 01.03 Betonflächen Lasuren -innen

*Hinweis: Systembeschreibung Betonlasur*
Systembeschreibung Betonlasur

Grundierung, transparent-wasserverdünnbar
Auftragen eines rollfähigen tiefeindringenden Spezial-Grundiermittels auf Silikatbasis für innen und außen zur Vorbereitung nachfolgender Beschichtungen. Zur Egalisierung der Saugfähigkeit und als Aufbrennsperre geeignet.
Produkteigenschaften:
- Optimiert für die Rollenverarbeitung
- Verkieselnd auf mineralischen Untergründen
- Hohe Eindringtiefe
- Äußerst ergiebig
- Wasserverdünnbar

Technische Eigenschaften:
- Konservierungsmittelfrei
- Dichte: ca. 1,1 g/cm³
- Farbton: Transparent
- Kaliwasserglas mit organischen Stabilisatoren gemäß
DIN 18 363 Abs. 2.4.1.

- Rollauftrag oder Spritzapplikation im Airless-Verfahren
- Verbrauch: ca. 200 ml/m²

Der Systembeschreibung liegt das Produkt der Fa. Caparol, Sylitol RapidGrund 111 zugrunde.
Es können technisch und optisch gleichwertige Produkte angeboten werden, jedoch durchgängig von einem Hersteller.
Die Gleichwertigkeit ist vom AN nachzuweisen.

Zwischen- und Schlussbeschichtung

mit Dispersions-Silikatlasur, matt.
Geforderte technische Eigenschaften:
- hohe Wasserdampfdurchlässigkeit sd = 0,01 m
  (Klasse nach DIN EN 1062: hohe Wasserdampfdiffusion)
- wasserabweisend, w-Wert = 0,05
  (Klasse nach DIN EN 1062: niedrige Wasserdurchlässigkeit)
- CO2-durchlässig

Farbton:
angepasst an bestehende Stb-Decken, grau-beige,mittelgetönt, RAL-Ton für deckenden Anteil von 10-30%  nach Bemusterung und nach Wahl des AG

Verbrauch:
jeweils 100 ml/m² für Zwischen- u. Schlussbeschichtung

Hinweis:
Dieser Position liegt das Produkt der Fa.
Caparol, Histolith Antik-Lasur zugrunde.
Es können technisch und optisch gleichwertige Produkte angeboten werden, jedoch durchgängig von einem Hersteller.
Die Gleichwertigkeit ist vom AN nachzuweisen.

angeb. Fabrikat/Hersteller: '.............................'

**01.03.1 Rundstützen lasieren D = 25-30 cm**
Rundstützen lasieren
Durchmesser 25-30 cm
Länge bis ca. 305 cm

inkl. Reinigen und sonstigen Maßnahmen des Untergrunds
nach den Verarbeitungsrichtlinien des vom AN gewählten Herstellers

Untergrund: Betonstütze aus Ortbeton mit glatter Systemschalung erstellt

Ausführung gemäß Systembeschreibung
bestehend aus Grundierung, Zwischen und Schlussbeschichtung
Menge: 80,000 St

**01.03.2 Musterstütze rund**
Musterstütze rund herstellen
wie zuvor beschrieben mit allen Arbeitsgängen
Ausführung in Absprache mit dre Bauleitung
Menge: 2,000 St

**01.03.3 Rechteckstützen lasieren cm 25 / 30 cm, bis 305 cm**
Rechteckstützen lasieren
Abmessung ca. 25 / 30 cm
Länge bis ca. 305 cm

inkl. vollflächige Ausgleichsspachtelung mit
kunststoffmodifiziertem Zementmörtel auf
vorbereitete Betonfläche auftragen und
Oberfläche glätten.
Geprüft nach Instandsetzungs-Richtlinie / ZTV-ING
DisboCRET 505 PCC-Feinspachtel,
oder gleichwertig

inkl. Reinigen und sonstigen Maßnahmen des Untergrunds
nach den Verarbeitungsrichtlinien des vom AN gewählten Herstellers

Untergrund: Betonstütze aus Ortbeton mit glatter Schalung erstellt, Kanten mit Fase ca. 2 / 2 cm
Ausführung ohne Kantenschutzprofil

Ausführung gemäß Systembeschreibung
bestehend aus Grundierung, Zwischen und Schlussbeschichtung
Menge: 25,000 St

**01.03.4 Musterstütze rechteckig**
Musterstütze eckig herstellen
wie zuvor beschrieben mit allen Arbeitsgängen
Ausführung in Absprache mit dre Bauleitung
Menge: 2,000 St

**01.03.5 Stahlbetonüberzug und Deckenkanten lasieren**
Stahlbetonüberzug und Deckenkanten lasieren
Unterkante ca. 305 cm über OK Rohboden
Oberkante ca. 460 cm über OK Rohboden
Höhe ca. 155 cm

Der Stahlbetonüberzug dient als Auflager für bauseitige Brettschichtholzbinder, siehe beiliegende Planunterlagen

Rollgerüste, Gerüste o.ä. nach Wahl des AN sind für diese Flächen in diese Postion einzukalkulieren
(keine Nebenleistung gemäß DIN 18363 4.1.1)

inkl. Reinigen und sonstigen Maßnahmen des Untergrunds
nach den Verarbeitungsrichtlinien des vom AN gewählten Herstellers

Untergrund: Betonflächen aus Ortbeton mit glatter Schalung erstellt, Kanten mit Fase ca. 2 / 2 cm
Ausführung ohne Kantenschutzprofil

Ausführung gemäß Systembeschreibung
bestehend aus Grundierung, Zwischen und Schlussbeschichtung
Menge: 125,000 m²

**01.03.6 Zulage Stahlbetonüberzug und Deckenkanten lasieren 1 m**
Zulage zu zuvor beschriebener
Stahlbetonüberzug und Deckenkanten lasieren
soweit nicht in anderen Zulagepostionen erfasst

für Flächen mit einer Breite kleiner 1 m
gemäß VOB / C DIN 18363 Punkt 0.5.2
Abrechnungseinheit "m"
Menge: 30,000 m

**01.03.7 Musterfläche Stahlbetonüberzug und Deckenkanten**
Musterflächen herstellen
wie zuvor beschrieben mit allen Arbeitsgängen
Ausführung in Absprache mit dre Bauleitung
Einzelgröße ca. 2,5  m2
Menge: 3,000 St

**01.03.8 Zulage für Ausgleichsspachtelung**
*** Schwerpunktposition
Zulage zu zuvor beschriebener Postion
Stahlbetonüberzug und Deckenkanten lasieren
für eine vollflächige Ausgleichsspachtelung in Teilbereichen nach Erfordernis und Bemusterung
mit kunststoffmodifiziertem Zementmörtel auf
vorbereitete Betonfläche auftragen und
Oberfläche glätten.
Geprüft nach Instandsetzungs-Richtlinie / ZTV-ING
Schichtdicke: 3 mm

Produkt: DisboCRET 505 PCC-Feinspachtel,
oder gleichwertig

Verbrauch: 4,8 kg/m²
Menge: 50,000 m²

**01.03.9 Stahlbetondecken lasieren**
Stahlbetonecken lasieren
Unterkante ca. 305 cm über OK Rohboden
siehe beiliegende Planunterlagen

inkl. Reinigen und sonstigen Maßnahmen des Untergrunds
nach den Verarbeitungsrichtlinien des vom AN gewählten Herstellers

Untergrund: Betonflächen aus Ortbeton mit glatten Schaltafeln erstellt

Ausführung gemäß Systembeschreibung
bestehend aus Grundierung, Zwischen und Schlussbeschichtung
Menge: 380,000 m²

**01.03.10 Musterfläche Stahlbetondecke**
Musterflächen herstellen
wie zuvor beschrieben mit allen Arbeitsgängen
Ausführung in Absprache mit dre Bauleitung
Einzelgröße ca. 2,5  m2
Menge: 3,000 St

#### Bereich 01.04 Putzflächen -innen

**01.04.1 Innenbeschichtung Wände Putz bis 3,50 m**
Innenbeschichtung Wände auf Putz
Untergrund aus
Wandputz aus einlagigem Maschinenputz
aus Gips, Weißkalkhydrat, Glättputz
Qualitätsstufe Q3
als Erstbeschichtung
Wandhöhe bis ca. 3,50 cm

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 245,000 m²

**01.04.2 Innenbeschichtung Wände Putz über 3,50 m**
Innenbeschichtung Wände auf Putz
Untergrund aus
Wandputz aus einlagigem Maschinenputz
aus Gips, Weißkalkhydrat, Glättputz
Qualitätsstufe Q3
als Erstbeschichtung
Wände mit einer Höhe
über 350 cm bis ca. 465 cm
Rollgerüste, Gerüste o.ä. nach Wahl des AN sind für diese Flächen in diese Postion einzukalkulieren
(keine Nebenleistung gemäß DIN 18363 4.1.1)
Zur Abrechnung gelangt die gesamte Wandhöhe
von der Gerüststandfläche bis zur Oberkante der zu bearbeitenden Fläche

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 260,000 m²

**01.04.3 Innenbeschichtung Wände Putz im Treppenhaus**
Innenbeschichtung Wände auf Putz
Untergrund aus
Wandputz aus einlagigem Maschinenputz
aus Gips, Weißkalkhydrat, Glättputz
Qualitätsstufe Q3
als Erstbeschichtung
Wände im Treppenhaus
mit einer Höhe bis zu 8,20 m
Ein Gerüst wird bauseits gestellt,

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 180,000 m²

**01.04.4 Zulage Innenbeschichtung der Verputzten Wände 1 m**
Zulage zu zuvor beschriebener
Innenbeschichtung der verputzten Wände
soweit nicht in anderen Zulagepostionen erfasst

für Flächen mit einer Breite kleiner 1 m
gemäß VOB / C DIN 18363 Punkt 0.5.2
Abrechnungseinheit "m"
Menge: 140,000 m

**01.04.5 Zulage Innenbeschichtung der Verputzten Wände für Laibungen**
Zulage zu zuvor beschriebener
Innenbeschichtung der verputzten Wände für Laibungen
Tiefe ca. 25 cm
Menge: 140,000 m

**01.04.6 Zulage leicht getönt**
Zulagepreis für leicht getönte Ausführung.
Farbton nach Angabe des Auftraggebers.
Menge: 50,000 m²

**01.04.7 Zulage mittel getönt**
Zulagepreis für mittel getönte Ausführung.
Farbton nach Angabe des Auftraggebers.
Menge: 50,000 m²

**01.04.8 Zulage satt getont oder Vollton**
Zulagepreis für satt getönte oder Vollton-Ausführung.
Farbton nach Angabe des Auftraggebers.
Menge: 50,000 m²

**01.04.9 Zulage Beschneiden bei Farbwechsel**
Zulage für das passgenaue Bescneiden von Wand- und Deckenflächen bei Farbwechsel des Anstrichs.
Menge: 25,000 m

#### Bereich 01.05 Gipskartonflächen -innen

**01.05.1 Innenbeschichtung Wände Gipskarton im Erdgeschoss**
Innenbeschichtung Wände mit Gipskartonoberfläche,
Gipskartonwände
(malerfertig verspachtelt) als Erstbeschichtung
Höhe bis ca. 305 cm

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 1350,000 m²

**01.05.2 Innenbeschichtung Wände Gipskarton im Obergeschoss bis 3,50m**
Innenbeschichtung Wände mit Gipskartonoberfläche,
Gipskartonwände
(malerfertig verspachtelt) als Erstbeschichtung
Höhe bis ca. 350 cm

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 900,000 m²

**01.05.3 Innenbeschichtung Wände Gipskarton im Obergeschoss über 3,50m**
Innenbeschichtung Wände mit Gipskartonoberfläche,
Gipskartonwände
(malerfertig verspachtelt) als Erstbeschichtung
Wände mit einer Höhe
über 350 cm bis ca. 465 cm
Rollgerüste, Gerüste o.ä. nach Wahl des AN sind für diese Flächen in diese Postion einzukalkulieren
(keine Nebenleistung gemäß DIN 18363 4.1.1)
Zur Abrechnung gelangt die gesamte Wandhöhe
von der Gerüststandfläche bis zur Oberkante der zu bearbeitenden Fläche

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 510,000 m²

**01.05.4 Zulage Innenbeschichtung Wände Gipskarton 1 m**
Zulage zu zuvor beschriebener
Innenbeschichtung Wände Gipskarton,
soweit nicht in anderen Zulagepostionen erfasst

für Flächen mit einer Breite kleiner 1 m
gemäß VOB / C DIN 18363 Punkt 0.5.2
Abrechnungseinheit "m"
Menge: 800,000 m

**01.05.5 Innenbeschichtung Laibungen aus Gipskarton**
Innenbeschichtung Fensterlaibungen mit Gipskartonoberfläche,
(malerfertig verspachtelt) als Erstbeschichtung
Tiefe bis ca. 30 cm
Abrechnung nach Laibungslänge

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 600,000 m

**01.05.6 Innenbeschichtung Decken Gipskarton gelocht - waagrecht**
Innenbeschichtung der waagrechten Decken
aus Gipskarton gelocht als Erstbeschichtung
Decklage/Bekleidung aus gelochten Gipsplatten
DIN 18180
Akustikplatten mit runder Streulochung
Durchmesser ca. 10/16/22 mm
Freier Lochquerschnitt ca. 12,6%

Höhe bis ca. 3,00 m

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'
Menge: 615,000 m²

**01.05.7 GK Sturz mit freiem Deckenrand**
Innenbeschichtung des GK Schotts
mit freiem Deckenrand
aus Gipskarton (bauseits malerfertig verspachtelt)
waagrechte Fläche GK glatt Breite ca. 15 cm
Auskragung ca. 5 cm
senkrechte Fläche GK gelocht
Streulochung 10/16/22 R Höhe ca. 30 cm
Abwicklungslänge der zu
beschichtenden Fläche ca. 50cm
siehe beiliegende Planunterlagen

als Erstbeschichtung

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'

Ausführung Erdgeschoss
vor der bauseitigen Montage Systemdecken und
nicht abgehängten Deckenbereichen

Einbauhöhe ca. 275 bis 305 cm über Rohfussboden
(20 cm Fussbodenaufbau)
Menge: 45,000 m

**01.05.8 Deckenrandfries ca. 25 cm GK glatt**
Innenbeschichtung des Randfrieses
aus Gipskarton galtt (bauseits malerfertig verspachtelt)
Breite waagrecht ca. 25 cm
Höhe senkrecht ca. 7,5 cm
Abwicklungslänge der zu
beschichtenden Fläche ca. 32,5 cm
siehe beiliegende Planunterlagen

als Erstbeschichtung

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'

Ausführung Erdgeschoss
vor der bauseitigen Montage Systemdecken und
nicht abgehängten Deckenbereichen

Einbauhöhe ca. 275 bis 305 cm über Rohfussboden
(20 cm Fussbodenaufbau)
Menge: 40,000 m

**01.05.9 Deckenrandfries ca. 40 cm GK glatt**
Innenbeschichtung des Randfrieses
aus Gipskarton galtt (bauseits malerfertig verspachtelt)
Breite waagrecht ca. 40 cm
Höhe senkrecht ca. 7,5 cm
Abwicklungslänge der zu
beschichtenden Fläche ca. 47,5cm
siehe beiliegende Planunterlagen

als Erstbeschichtung

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'

Ausführung Erd- Obergeschoss
vor der bauseitigen Montage Systemdecken und
nicht abgehängten Deckenbereichen

Einbauhöhe ca. 275 bis 305 cm über Rohfussboden
(20 cm Fussbodenaufbau)
Menge: 20,000 m

**01.05.10 Deckenrandfries ca. 60 bis 85 cm GK glatt**
Innenbeschichtung des Randfrieses
aus Gipskarton galtt (bauseits malerfertig verspachtelt)
Breite waagrecht ca. zwischen 60 und 85 cm
Höhe senkrecht ca. 7,5 cm
Abwicklungslänge der zu
beschichtenden Fläche ca. 65,5 bis 92,5cm
siehe beiliegende Planunterlagen

als Erstbeschichtung

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'

Ausführung Erdgeschoss
vor der bauseitigen Montage Systemdecken und
nicht abgehängten Deckenbereichen

Einbauhöhe ca. 291 bis 305 cm über Rohfussboden
(20 cm Fussbodenaufbau)
Menge: 75,000 m

**01.05.11 Deckenrandfries ca. 25 bis 50 cm GK glatt**
Innenbeschichtung des Randfrieses
aus Gipskarton galtt (bauseits malerfertig verspachtelt)
Breite waagrecht ca. zwischen 25 und 50 cm
Höhe senkrecht ca. 7,5 cm
Abwicklungslänge der zu
beschichtenden Fläche ca. 22,5 cm bis 57,5 cm
siehe beiliegende Planunterlagen

als Erstbeschichtung

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'

Ausführung Erdgeschoss
vor der bauseitigen Montage Systemdecken und
nicht abgehängten Deckenbereichen

Einbauhöhe ca. 291 bis 305 cm über Rohfussboden
(20 cm Fussbodenaufbau)
Menge: 30,000 m

**01.05.12 GK Fries Traufe**
Innenbeschichtung des GK Frieses an der Traufe
aus Gipskarton (bauseits malerfertig verspachtelt)
Breite ca. 8 Grad geneigt ca. 70 cm
Höhe ca. 15 cm
Abwicklungslänge der zu
beschichtenden Fläche  ca. 95 cm

siehe beiliegende Planunterlagen

als Erstbeschichtung

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'

Ausführung Obergeschoss
vor der bauseitigen Montage Systemdecken und
nicht abgehängten Deckenbereichen

Einbauhöhe ca. 345 bis 360 cm über Rohfussboden
(20 cm Fussbodenaufbau)

Rollgerüste, Gerüste o.ä. nach Wahl des AN sind für diese Flächen in diese Postion einzukalkulieren
(keine Nebenleistung gemäß DIN 18363 4.1.1)
Menge: 75,000 m

**01.05.13 GK Fries First**
Innenbeschichtung des GK Frieses am First
aus Gipskarton (bauseits malerfertig verspachtelt)
Breite ca. 8 Grad geneigt ca. 35 cm
Höhe ca. 15 cm
Abwicklungslänge der zu
beschichtenden Fläche  ca. 50 cm

siehe beiliegende Planunterlagen

als Erstbeschichtung

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'

Ausführung Obergeschoss
vor der bauseitigen Montage Systemdecken und
nicht abgehängten Deckenbereichen

ca. 455 bis 465 cm über Rohfussboden
(20 cm Fussbodenaufbau)

Rollgerüste, Gerüste o.ä. nach Wahl des AN sind für diese Flächen in diese Postion einzukalkulieren
(keine Nebenleistung gemäß DIN 18363 4.1.1)
Menge: 75,000 m

**01.05.14 Zulage leicht getönt**
Zulagepreis für leicht getönte Ausführung.
Farbton nach Angabe des Auftraggebers.
Menge: 100,000 m²

**01.05.15 Zulage mittel getönt**
Zulagepreis für mittel getönte Ausführung.
Farbton nach Angabe des Auftraggebers.
Menge: 100,000 m²

**01.05.16 Zulage satt getont oder Vollton**
Zulagepreis für satt getönte oder Vollton-Ausführung.
Farbton nach Angabe des Auftraggebers.
Menge: 100,000 m²

**01.05.17 Zulage Beschneiden bei Farbwechsel**
Zulage für das passgenaue Bescneiden von Wand- und Deckenflächen bei Farbwechsel des Anstrichs.
Menge: 30,000 m

#### Bereich 01.06 Metallflächen -innen

*Hinweis: Technische Leitbeschreibung Beschichtung Metall*
Technische Leitbeschreibung Beschichtung Metall

Innenbeschichtung auf Metall
mit 2K- PUR - Acryl - Seidenglanzlack
zweikomponentik, mechanisch hoch belastbar
bestehend aus Grund-, Zwischen- und Schlussbeschichtung.

Eigenschaften:
Schnell trocknend, Licht- und glanzbeständig, abriebfest,
beständig gegen diverse Chemikalien.

Farbton nach Vorgabe des AG (RAL )

Die Bauteile sind bauseits mit  2 K Epoxi Haftgrund grundiert.

Beschichtung als Erstbeschichtung auf bauseitiger Grundierung bestehend aus:

Richtqualität:
- 1. Grundbeschichtung bauseits 2 K Epoxi Haftgrund
- 2. Grundbeschichtung  2 K Epoxi Haftgrund
- Zwischenbeschichtung 2 K- PUR - Acryl - Seidenglanzlack
- Schlussbeschichtung 2 K- PUR - Acryl - Seidenglanzlack

vom AN gewählte und angebotenes Fabrikate '................................................................................'

Grundbeschichtung '................................................................................'

Mittel- und Schlussbeschichtung

inkl. Trocknung ,Reinigung, Prüfung der Trag- und Haftfähigkeit,
Untergrund bei Bedarf Anschleifen und beispachten von Beschädigen und Unebenheiten, Ausbessern der Grundierung, Entfernen von Farbläufern etc.
inkl. aller Angaben gemäß Herstellerrichtlienien

einschl. aller Maßnahmen zum Schutz und Abkleben von angrenzenden
Bauteilen und Einrichtungsgegenständen,
abkleben von Beschlagteilen und Dichtungsprofilen,
einschl. späterer Beseitigung.

**01.06.1 Treppengeländer**
Bauseits grundierte Treppengeländer Konstruktion
der einläufigen Treppe mit Zwischenpodest
vom Erd- in das Obergeschoss
gemäß Leitbeschreibung beschichten

inkl. Schutz der angrenzenden Bauteile
(Stahlbeton Treppenlauf, Fliesenbelag auf der Treppe und dem Zwischenpodest, Wände)

Siehe Detailplan DT 10 in der Anlage
Geländer bestehend aus:

Senkrechtstabgeländer
Steigungsverhältnis 16, 8 / 29 cm
20 Steigungen
Sockelblech Flach 100 / 10 mm, gestuft
für 20 Steigungen
inkl. Antritt und Austritt und Podest
Vorderkante / Oberkante mit 20 mm Überstand dem
gefliesten Stufenprofil folgend
35 mm Überstand über Rohkante der Stufen
am Zwischenpodest waagrecht verlaufend

Angeschweißte Geländerstäbe Flach 20 / 10 mm,
a = ca. 97 mm (genauer Abstand gemäß Aufmaß),
Einstand Stäbe auf Sockelblech ca. 80 mm,
Unterkante bei Stufe jeweils gleich
Obergurt Flach 30 / 10 mm.
Höhe Obergurt über FFB ca. 1120 mm
Steigungsverhältnis der Treppe ca. 16,8 / 29,0 cm

Abrechnung nach Stück Treppengeländer
Länge des Treppengeländers am Obergurt gemessen
von unten nach oben
ca. 5000 mm schräg verlaufend
ca. 920 mm waagrecht verlaufend
ca. 1700 mm schräg verlaufend

Handläufe in V2A (ohne Beschichtung)
Menge: 1,000 St

**01.06.2 Podestgeländer 1.OG**
Bauseits grundiertes Podestgeländer im 1. Obergeschoss gemäß Leitbeschreibung beschichten

inkl. Schutz der angrenzenden Bauteile
(Stahlbeton Treppenlauf, Fliesenbelag auf der Treppe und dem Zwischenpodest, Wände)

Siehe Detailplan DT 10 in der Anlage
Senkrechtstabgeländer bestehend aus:

horizontales Brüstungsgeländer am oben Treppenaustritt
Sockelblech Flach 290 / 10 (als Estrichrandwinkel),
OK = 20 mm über Oberkante FFB
Angeschweißte Geländerstäbe Flach 20 / 10 mm,
a = ca. 97 mm wie beim Treppengeländer
Einstand Stäbe auf Sockelblech ca. 270 mm
Obergurt Flach 30 / 10 mm.
Höhe Obergurt über FFB ca. 1120 mm
Höhe Fussbodenaufbau ca. 150 mm

Länge ca. 2100 mm

Handläufe in gesonderter Position.

Abrechnung nach Stück Geländer
Menge: 1,000 St

**01.06.3 Stütze Fertigteiltreppe**
Bauseits grundiertes Stütze der Fertigteiltreppe
gemäß Leitbeschreibung beschichten

inkl. Schutz der angrenzenden Bauteile
(Stahlbeton Treppenlauf, Fliesenbelag, Wände)

Siehe Detailplan DT 10 in der Anlage

senktrechte Rundstütze Stütze
Durchmesser ca, 140 mm
Länge ca. 2300 mm
inkl. Kopfplatte

Abrechnung nach Stück Stütze
.
Menge: 1,000 St

**01.06.4 Kleinteile lackieren**
Kleinteile lackieren
Ausfüührung nach Zeitaufwand
Materialvebrauch auf Nachweis
Menge: 30,000 h

#### Bereich 01.07 Außenbereich

**01.07.1 Außenbeschichtung Stützen d = 25 cm Ortbeton-Lasur**
Außenbeschichtung der Rundstützen
aus Ortbeton / Sichtbeton
bauseits mit glatter Schalung erstellt
als Erstbeschichtung
Höhe bis ca. 3,00 cm
Durchmesser ca. 25 cm

Abrechnung nach m Stützenlänge

als Erstbeschichtung

Wetterbeständige, umweltschonende Dispersion. Seidenmatt, lösemittelfrei, geruchsarm, alkalibeständig, unverseifbar, mit hoher Schutzfunktion gegen Kohlendioxid.
Als carbonatisierungsbremsende Beschichtung für Betonflächen
Glanzgrad: seidenmatt
Werkstoffbasis: ReinacrylatCopolymer Diffusionswiderstandszahl:
 µ (H2O) = 5.200 µ (CO2) = 1.700.000
Diffusionsäquivalente Luftschichtdicke bei 90 µm Trockenschichtdicke: Sd (H2O)
 = ca. 0,46 m Sd (CO2) = ca. 153 m
 Dichte: Ca. 1,05 g/cm³

Untergrundvorbehandlung: Untergrund auf Eignung,
Trag- sowie Haftfähigkeit prüfen. Fläche säubern.
Anstrich bestehend aus:
-Grundanstrich Tiefgrund
-Zwischenanstrich
-Schlussanstrich

angeb. Fabrikat: '.............................'
Menge: 6,000 m

**01.07.2 Außenbeschichtung Wände Silikonharzfarbe**
Außenbeschichtung Decken
wetterbeständig

Untergrund: Beplankung aus zementgebundenen mineralischen Bauplatten, entsprechend den Anforderungen der Kategorie C, Klasse 2 nach EN 12467,Qualitätsstufe Q3

als Erstbeschichtung
Höhe bis ca. 3,50 m
mit matter hoch diffusionsfähiger Silikonharzfarbe

Beschichtung bestehend aus:
Untergrundvorbehandlung: Untergrund auf Eignung,
Trag- sowie Haftfähigkeit prüfen. Fläche säubern.
Anstrich bestehend aus
-Grundanstrich mit Tiefgrund
-Zwischenanstrich
-Schlussanstrich
Glanzgrad: stumpfmatt
Farbton: weiß bis altweiß nach Angabe des Auftraggebers.

angeb. Fabrikat: '.............................'
Menge: 70,000 m²

**01.07.3 Zulage satt getont oder Vollton**
Zulagepreis für satt getönte oder Vollton-Ausführung.
Farbton nach Angabe des Auftraggebers.
Menge: 70,000 m²

#### Bereich 01.08 Angrenzender Bestand

**01.08.1 Schutzabdeckung**
Schutzabdeckung nicht zu bearbeitender Bereiche
bzw. Bauteile wie Fenster, Türen, Beläge, Einbauten etc.
außer Bodenbeläge und nicht zu beschichtender Wände mit
geeigneten Folien und Klebebändern sowie späterer
Beseitigung und Entsorgung,

Abrechnung nach m2.
Menge: 220,000 m²

**01.08.2 Schutzabdeckung Boden**
Schutzabdeckung der Bodenbeläge in den zu
bearbeitenden Bereichen inkl. Treppenläufe und Podeste
mit geeigneten Folien und Klebebändern sowie späterer Beseitigung und Entsorgung.
Menge: 150,000 m²

**01.08.3 Diverse Ausbesserungsarbeiten etc.**
Baufacharbeiter nach Zeitaufwand
Menge: 50,000 h

**01.08.4 Reinigen Wandflächen mit Altanstrich**
Reinigen von Wandflächen mit Altanstrich
mit ammoniakhaltigem Netzmittel

Abwaschen des verschmutzten und tragfähigen Untergrundes
mit Wasser und Zusatz
von ammoniakhaltiger Netzmittellösung.
Nachwaschen mit klarem Wasser.

'.............................'

angebotenes Fabrikat und Typ

Das Schmutzwasser und anfallendes Material wird Eigentum ddes AN und ist umweltgerecht gemäß den örtlich geltenden gesetzlichen Bestimmungen zu entsorgen.
Menge: 80,000 m²

**01.08.5 Handspachtelung vollflächig, zweimalig, Wandflächen**
Vollflächige Handspachtelung in 2 Arbeitsgängen und mit einem Edelstahlglätter bzw. einem anderen geeigneten Werkzeug abziehen und glätten. Eventuell entstandene Fehlstellen sind nachzuspachteln.
Ausführung auf Altputz und Neuputzflächen zur Erzielung einer einheitlichen Oberfläche.
inkl. aller notwendigen Grundierungen, Vorarbeiten etc.

'.............................'
Menge: 40,000 m²

**01.08.6 Innenbeschichtung Decken Gipskarton gelocht als Wiederholungsbeschichtung**
Innenbeschichtung der waagrechten Decken
aus Gipskarton gelocht als Wiederholungsbeschichtung
Decklage/Bekleidung aus gelochten Gipsplatten DIN 18180
Akustikplatten mit gerader und teilweise mit versetzter Rundochung verschiedener Größen
inkl. glattem flächengleichen Randfries in
unterschiedlichen Breiten (malerfertig verspachtelt).

Der Randfries wird überrechnet und ist in die Postionen einzukalkulieren.

Höhe bis ca. bis ca. 400cm
Aufstiegshilfen wie alle notwendigen Rollgerüste sind einzukakulieren

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'
Menge: 125,000 m²

**01.08.7 Innenbeschichtung Decken Gipskarton glatt als Wiederholungsbeschichtung**
wie zuvor beschrieben
jedoch glatte GK Decken
Menge: 60,000 m²

**01.08.8 Innenbeschichtung Unterzüge,Stützen und Laibungen als Wiederholungsbeschichtung**
Innenbeschichtung der Unterzüge unnd Stützen
aus Stahlbeton mit rauher Oberfläche (Ortbeton)
unterschiedlichen Breiten (malerfertig verspachtelt).

Der Randfries wird überrechnet und ist in die Postionen einzukalkulieren.

Raumhöhe bis ca. bis ca. 400 cm
zu beschichtenede Ansichtsbreiten der Laibungen, Stützen und der Unterzüge ca. 10 bis 40cm
Abrechnung nach Laufmetern
Aufstiegshilfen wie alle notwendigen Rollgerüste sind einzukakulieren

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'
Menge: 380,000 m

**01.08.9 Innenbeschichtung Wände Beton als Wiederholungsbeschichtung**
Innenbeschichtung der Wände
aus Stahlbeton mit rauher Oberfläche (Ortbeton)

Höhe bis ca. bis ca. 400cm
Aufstiegshilfen wie alle notwendigen Rollgerüste sind einzukakulieren

mit lösemittel- und weichmacherfreier, stumpfmatter
Acrylat-Innendispersionsfarbe, Nassabrieb Klasse 3
nach DIN EN 13 300, TÜV Schadstoff geprüft.

Untergrundvorbehandlung: Untergrund auf Eignung,
Trag- sowie Haftfähigkeit prüfen. Fläche säubern.
Anstrich bestehend aus:
-Grundanstrich Tiefgrund
-Zwischenanstrich
-Schlussanstrich
Glanzgrad: stumpfmatt
Farbton: weiß bis altweiß nach Angabe des Auftraggebers.

angeb. Fabrikat: '.............................'
Menge: 70,000 m²

**01.08.10 Innenbeschichtung Wände Gipskarton als Erstbeschichtung**
Innenbeschichtung Wände etc. mit Gipskartonoberfläche,
Gipskartonwände
(malerfertig verspachtelt) als Erstbeschichtung
Höhe bis ca. bis ca. 400cm
Aufstiegshilfen wie alle notwendigen Rollgerüste sind einzukakulieren

mit lösemittel- und weichmacherfreier, stumpfmatter
Acrylat-Innendispersionsfarbe, Nassabrieb Klasse 3
nach DIN EN 13 300, TÜV Schadstoff geprüft.

Untergrundvorbehandlung: Untergrund auf Eignung,
Trag-sowie Haftfähigkeit prüfen. Fläche säubern.
Anstrich bestehend aus
-Grundanstrich mit Tiefgrund
-Zwischenanstrich
-Schlussanstrich
Glanzgrad: stumpfmatt
Farbton: weiß bis altweiß nach Angabe des Auftraggebers.

angeb. Fabrikat: '.............................'
Menge: 100,000 m²

**01.08.11 Elast. Fugenverschluß 5/5 mm**
Fugenverschluß mit
elastischer Fugendichtungsmasse
überstreichbar, Acryl
Fugengrösse ca. 5/5 mm,
im Farbton passend,
Haftflächen gründlich reinigen von
Staub, Mörtelteilen, Anstrichresten etc.
soweit erforderlich Fugenränder mit
Klebeband markieren, tiefere Fugen mit
Füllmaterial ausstopfen, bei saugendem
Untergrund vorstreichen mit Grundierung.
Fugendichtungsmasse luft- und blasenfrei
einspritzen, abglätten, Klebeband
abziehen
Anschlußfugen zwischen Einrichtungen und
Wandbelag, Wandecken, Zargen, etc.
Menge: 250,000 m

**01.08.12 Elast. Fugenverschluß 10/5 mm**
Fugenverschluß mit
elastischer Fugendichtungsmasse
überstreichbar, Acryl
Fugengrösse ca. 10/5 mm,
im Farbton passend,
Haftflächen gründlich reinigen von
Staub, Mörtelteilen, Anstrichresten etc.
soweit erforderlich Fugenränder mit
Klebeband markieren, tiefere Fugen mit
Füllmaterial ausstopfen, bei saugendem
Untergrund vorstreichen mit Grundierung.
Fugendichtungsmasse luft- und blasenfrei
einspritzen, abglätten, Klebeband
abziehen
Anschlußfugen zwischen Einrichtungen und
Wandbelag, Wandecken, Zargen, etc.
Menge: 75,000 m

#### Bereich 01.09 Stundenlohnarbeiten

*Hinweis: Technische Vorschriften Stundenlohnarbeiten*
Technische Vorschriften Stundenlohnarbeiten

(1)  Der AG behält sich vor, den Abschnitt Stundenlohnarbeiten
nicht zu beauftragen.

(2)  Die Stundenverrechnungssätze sind unter Beachtung der preisrechtlichen Vorschriften zu ermitteln und aufgegliedert nachzuweisen. Sie gelten unabhängig von der Anzahl der abzurechnenden Stunden. Sie enthalten den tatsächlichen Lohn mit den Zuschlägen für Gemeinkosten, Sozialkassenbeiträgen, vermögenswirksamen Leistungen und dergleichen sowie Lohn- und Gehaltsnebenkosten. Zuschläge für Sonn- und Feiertagsarbeiten sind jedoch nicht einzurechnen.

(3)  Verfügt der Bieter über eine der unten aufgeführten Berufsgruppen nicht, so hat er die nächst höher qualifizierte einzusetzen.

(4)  Stundenlohnarbeiten dürfen nur nach vorheriger Beauftragung durch den Auftraggeber bzw. die bevollmächtigte Bauleitung ausgeführt und abgerechnet werden.

(5)  Stunden für Aufsichtspersonal bei Stundenlohnarbeiten werden nicht separat vergütet.

(6)  Bei den Verrechnungssätzen für sämtliche Geräte sind alle Zuschläge und Kosten für Betriebsstoffe, nicht jedoch Umsatzsteuer und Löhne für das Bedienungs- und Fahrpersonal einzurechnen, soweit nichts anderes angegeben ist. Die Abrechnung erfolgt nach tatsächlicher Einsatzzeit. Die Verrechnungssätze für alle Materialien verstehen sich frei Baustelle.

**01.09.1 Vorarbeiter**
Menge: 20,000 h

**01.09.2 Baufacharbeiter**
Menge: 40,000 h
